# Leerstandssanierung Carl-Cohn-Str. 36 e, g, 22297 Hamburg
Angebotsaufforderung (GAEB DA XML 3.3, DA83)
Projekt: 141-26
Währung: EUR
Auftraggeber: BUNDESANSALT FÜR IMMOBILENAUFGABEN, - ANSTALT DES ÖFFENTLICHEN RECHTS -, ELLERSTRASSE 56, 53119 BONN, BUNDESREPUBLIK DEUTSCHLAND, Telefon 0228 37787-0, E-Mail INFO@BUNDESIMMOBILIEN.DE
Erstellt mit: GXML Toolbox V3.3 R20230829, iTWO_64 V24.0.667, 18.02.2026

## Titelblatt
OBJEKT:
  Carl-Cohn-Str. 36 e, g

  in 22297 Hamburg

VERGABENUMMER:
  VOEK 141-26

L E I S T U N G S B E S C H R E I B U N G MIT L E I S T U N G S V E R Z E I C H N I S

LEISTUNGEN:

  Abbruch--,
  und Rückbauarbeiten

BIETER:

  NAME (FIRMENSTEMPEL), ADRESSE, TEL.

AUFTRAGGEBERIN:
  BUNDESANSTALT FÜR IMMOBILIENAUFGABEN
  SPARTE WOHNEN NOWO

VERDINGUNGSSTELLE:
  BUNDESANSTALT FÜR IMMOBILIENAUFGABEN
  STABSBEREICH EINKAUF, ABTEILUNG 1, VERDINGUNG
  FASANENSTRAßE 87, 10623 BERLIN

## Vorbemerkungen zur Leistungsbeschreibung
Vorbemerkungen zur Leistungsbeschreibung

Ergänzung zur Angebotsaufforderung/Teilnahmebedingungen

Für den Datenaustausch von Leistungsverzeichnissen nach GAEB (Datenart 83 Angebotsanforderung, Datenart 84 Angebotsabgabe), gilt folgendes: Leistungsverzeichnisse [DA 83 (Angebotsanforderung)] sind den Vergabeunterlagen beigefügt. Der Bieter hat die bepreisten Leistungsverzeichnisse als Datenträger nach DA 84 (Angebotsabgabe) und als PDF einzureichen.

Bei Angebotsabgabe des Angebotes in Textform ist nach Möglichkeit bitte auch eine Datei nach DA 84 (Angebotsabgabe) beizufügen. Auch bei erfolgtem Datenaustausch nach GAEB bleibt die Textform immer Vertragsgrundlage.

Änderungen oder Berichtigungen der Angebote sind bis zum Ablauf der Angebotsfrist über die e-Vergabeplattform unter Verwendung des Moduls "Angebot abgeben" zulässig.
Wenn innerhalb der Angebotsfrist ein neues Angebot eingereicht wird, wird das erste Angebot aus der Wertung genommen, so dass immer nur ein Angebot, und zwar das zeitlich zuletzt eingereichte Angebot, gewertet wird.
Angebote können bis zum Ablauf der Angebotsfrist zurückgezogen werden und werden dann nicht mehr gewertet.

Allgemeine Vorbemerkungen

Punktfolgen in den Beschreibungen des Leistungsverzeichnisses sind unbedingt vom Bieter auszufüllen (auch geforderte Hersteller-/Typangaben), sofern nicht von der AG vorgegeben.

Anfragen/Zusätzliche Auskünfte zu den Vergabeunterlagen sind über die e-Vergabe-Plattform (www.evergabe-online.de) unter Verwendung des Formblattes "Frage-Antwort" an die Verdingungsstelle zu richten.

Unbedingt zu beachten ist:

Maßgebend für den Zuschlag ist ausschließlich die Angebotsendsumme (Wertungssumme brutto) unter Berücksichtigung etwaiger Nachlässe ohne Bedingung.

Skonto bzw. Nachlässe mit Bedingungen werden bei der Angebotswertung nicht berücksichtigt.

Will der Bieter zur von ihm angestrebten Beschleunigung des Zahlungsverkehrs ein Skonto anbieten, ist dies unter Angabe der dafür geltenden Zahlungsziele in einem Begleitschreiben zu vermerken.

Es gelten alle zum Ausführungszeitpunkt gültigen EN- und DIN-Normen, Arbeitsstättenrichtlinien, Unfallverhütungsvorschriften, behördlichen Erlasse und Gesetze sowie die allgemein anerkannten Regeln der Technik und die Auflagen der Feuerwehr.

Generell ist für alle Abbruchpositionen der Entsorgungsnachweis gemäß den geltenden gesetzlichen Bestimmungen zu erbringen.

Für alle Abfallarten gilt die Pflicht der Anwendung des Kreislaufwirtschaftsgesetz - KrWG

a) Nicht gefährlicher Abfall zur Verwertung ist immer einer Verwertungsanlage zuzuführen. Nicht gefährliche Bauabfälle, die nicht verwertet werden können, sind eigenverantwortlich einer ordnungsgemäßen Beseitigung zuzuführen.

b) Gefährlicher Abfall
Gefährlicher Abfall zur Beseitigung unterliegt der Andienungspflicht bzw. gefährlicher Abfall zur Verwertung der Anzeigepflicht an die zuständige Sonderabfallgesellschaft.

Für den Transport der Abfälle ist eine gültige Transportgenehmigung bzw. Erlaubnis für Sammler, Beförderer, Händler und Makler von gefährlichen Abfällen oder eine Anzeige von Sammlern, Beförderern, Händlern und Maklern von Abfällen erforderlich.

Das in der Anlage beigefügte tabellarische Entsorgungskonzept ist ausgefüllt mit Angebot einzureichen.

Zusätzliche technische Vertragsbedingungen
(Vorbemerkungen zur Leistungsbeschreibung)

Die nachfolgenden Vorbemerkungen zur Leistungsbeschreibung enthalten grundlegende Hinweise und titelübergreifende Anmerkungen für die Abwicklung der Bauaufgabe und sind demnach zwingend bei der Kalkulation zu beachten.

Inhaltsverzeichnis:

1.  Projektbezogene Vorbemerkungen
1.1  Allgemeines
1.2  Baubeschreibung
1.3  Allg. Baustelleinrichtung (BE), Gerüste, Medienversorgung
2.  Vorbemerkungen zur Ausführung
2.1  Allgemeines
2.2  Organisatorisches
2.3  Nutzung öffentlichen Straßenlandes

1. Projektbezogene Vorbemerkungen

Die im Folgenden genannten §§ beziehen sich auf die Vertragsbedingungen für die Ausführung von Bauleistungen (VOB/B) Auftraggeberin ist die Bundesanstalt für Immobilienaufgaben (BImA - im Weiteren auch AG genannt).

1.1. Allgemeines

1.1.1.  Kenntnis der örtlichen Gegebenheiten:
Es wird empfohlen, dass sich der Bieter vor Angebotsabgabe ein Bild über die örtlichen Verhältnisse, die Anfahrtsmöglichkeiten, Lagerplätze sowie sonstige, die Kalkulation beeinflussende Umstände macht und die zu sanierenden Gebäude in Augenschein nimmt.

1.1.2.  Schadensregulierung / Verteilung der Gefahr (zu § 7):
Werden im Zusammenhang mit den Arbeiten Schäden an den Anlagen verursacht, hat der Auftragnehmer die Schäden zu beseitigen, wenn ihn oder seine Erfüllungsgehilfen ein Verschulden trifft. Werden im Zusammenhang mit den Arbeiten andere Schäden verursacht, hat der Auftragnehmer Ersatz zu leisten, wenn ihn oder seinen Erfüllungsgehilfen Vorsatz oder grobe Fahrlässigkeit trifft.

Vom AN stets zu vertreten sind Beschädigungen, Zerstörungen oder Verluste, die bis zur Abnahme durch Diebstahl, Einbruch, Sachbeschädigungen entstehen. Das gleiche gilt für Frostschäden. Aufwendungen zum Schutz des Eigentums während der Baumaßnahme sind in die Einheitspreise einzukalkulieren, soweit diese nicht gesondert beschrieben sind.

1.1.3.  Arbeitszeiten, Unfallverhütung:
Die Arbeitszeit ist auf die gesetzlichen Bestimmungen für Wohngebiete abzustimmen. Zu keinem Zeitpunkt dürfen die auszuführenden Arbeiten eine Unfallgefahr für die Umwelt und die sich im Umfeld aufhaltenden Menschen werden.

1.1.4.  Produktangaben:
Sämtliche in den Leistungsbeschreibungen enthaltenen Hersteller- und Produktangaben sind Leitfabrikate und dienen der Beschreibung der Leistung in Bezug auf die qualitativen und gestalterischen Eigenschaften sowie den erwarteten Produktstandards. Bei anderen vom Bieter gewählten Produkten ist deren Gleichwertigkeit mit den beschriebenen zu gewährleisten.
Es sei denn, es wird in einer Einzelposition ausdrücklich anders verlangt.

1.2. Baubeschreibung

1.2.1.  Allg. Angaben zur Bauaufgabe:
Die beiden Reihenhäuser (BJ 1957) befinden sich in der Carl-Cohn Str. 36e und 36g in Hamburg-Winterhude (PLZ22297). Eigentümer der beiden Objekte ist die Bundesanstalt für Immobilienaufgaben (BImA). Die Häuser stehen derzeit leer und sollen saniert werden. Sie bestehen aus UG, EG, OG und DG, verfügen über einen ähnlichen Grundriss und wurden innen teilweise zurückgebaut. Die bestehende WDVS-Fassade bleibt erhalten.

Grundrissplanung/Bad:
Die geteilten Bäder im Objekt 36e werden zu einem großen Badezimmer zusammengelegt und vollständig erneuert, sodass beide Häuser anschließend denselben Grundriss aufweisen. Die offene Wohnküche im EG 36e wird hiederhergestellt.

Bodenbeläge
Die Bodenbeläge werden erneuert. In Bad und küche sind Fliesen vorgesehen, in den übrigen Bereichen Vinyl.

Wand und Deckenbeläge
Die Wand- und Deckenbeläge werden erneuert. Die obersten Geschossdecken werden ebenfalls saniert, und die Leitungsführung erfolgt in einer neuen abgehängten Decke. Auch die Bodenklappe wird erneuert.

Fenster, Türen, Treppen
Die Innentüren werden erneuert. Die Fenster werden überarbeitet. Die Treppen werden ebenfalls überarbeitet, und das Geländer im Obergeschoss wird teilweise ausgetauscht.

Heizung, Leitung, Sanitär, Lüftung
Die Heizkörper sowie die Bäder werden erneuert. Sämtliche Leitungen in den Objekten werden ebenfalls erneuert und teilweise neu verlegt.

Elektro
Die komplette Elektroinstallation wird erneuert.

Schadstoffe
In den Gebäuden sind teilweise Schadstoffe (Asbest, Schwermetalle, Mineralwolle) vorhanden. Die Schadstoffsanierung erfolgt vor den Rückbauarbeiten.

Folgende Gewerke kommen zur Ausführung:

- Abbruch- und Rückbauarbeiten
- Rohbau- und Fliesenarbeiten
- Trockenbau- und Tischlerarbeiten
- Maler- und Bodenbelagsarbeiten
- Galabauarbeiten
- Elektroarbeiten
- Heizungs- und Sanitärtechnik
- Baureinigungsarbeiten

1.2.2.  Allg. Angaben zur Baustelle:
Von der Carl-Cohn-Straße abgehend führt eine Privatstraße zu den Häusern und mündet in einem Parkplatz. Entlang dieser Privatstraße befinden sich zudem Stellplätze, die nach Absprache mit der Bauleitung genutzt werden dürfen. Eine Absperrung von Parkflächen ist nicht erforderlich.
Die Hausnummern 36e (Mittelhaus) und 36g (Endhaus) sind jeweils über eine Treppe (2-3 Stufen) und einen etwa 10 m langen Plattenweg von der Privatstraße aus erreichbar. Über die Plattenwege sind beide Objekte sowohl von der Vorder- als auch von der Rückseite zugänglich.

Auf der gesamten Baustelle herrscht striktes Rauchverbot. Der Verzehr alkoholhaltiger Getränke und Lebensmittel ist verboten. Festgestellte Verstöße gegen das Betäubungsmittelgesetz (BtMG) werden zur Anzeige gebracht.

1.3. Allg. Baustelleinrichtung (BE), Gerüste, Medienversorgung

1.3.1.  Allg. Baustelleinrichtung (BE):
Der Aufenthalt auf den nicht unmittelbar zur Baumaßnahme angrenzenden Grünflächen ist nicht gestattet.
Lagerflächen und Containerstandorte sind mit der örtlichen Bauführung abzustimmen.

Die Transportwege auf der Baustelle sind bei der Kalkulation der Einheitspreise zu berücksichtigen. Ein späterer zusätzlicher Vergütungsanspruch in Bezug auf die Transportwege kann insofern nicht abgeleitet werden.

Die Baustelleneinrichtung ist vor Beginn der Arbeiten unter Berücksichtigung des Platzbedarfs aller am Bau beteiligten AN in Absprache mit der örtlichen Bauführung zu planen.
Der AN hat, wenn nichts Anderes vereinbart ist, ohne besondere Vergütung für die Dauer seiner Bauausführung alle Schutzmaßnahmen zu treffen, die im Bereich der Baustelle und ihrer Umgebung zur Sicherung von baulichen Anlagen und Einrichtungen aller Art, Bäume und gärtnerische Anlagen, sowie zur Sicherung von Personen erforderlich sind. Die Schutzvorrichtungen sind so lange bestehen zu lassen, bis jede Gefährdung von Personen oder Sachen ausgeschlossen ist. Das gleiche gilt für die verkehrspolizeilich vorgeschriebenen Maßnahmen zur Sicherung der Baustelle.
Die von der Auftraggeberin zur Verfügung gestellten Lager- und Arbeitsplätze, Baustelleneinrichtungen und Zufahrtswege hat der AN in einem ordentlichen Zustand zu halten. Sie sind vom AN nach Beendigung der Arbeiten in dem Zustand zurückzugeben, in dem sie sich zu Beginn der Arbeiten befanden, sofern nicht ausdrücklich etwas Abweichendes vereinbart ist. Kommt der AN innerhalb einer Frist von 3 Werktagen einer Aufforderung der Auftraggeberin nicht nach, Verunreinigungen, Schutt, Abfälle etc. zu beseitigen, ist die Auftraggeberin berechtigt, die Beseitigung auf Kosten des AN vornehmen zu lassen, ohne dass er ihm eine Nachfrist zur Beseitigung setzen muss.
Durch den AN verursachte Beschädigungen und Verunreinigungen der Straßen und Plätze sind von ihm auch während der Ausführung der Leistungen ohne besondere Vergütung zu beseitigen. Dies gilt insbesondere auch für die Verschmutzung von Straßen und Plätzen durch Fahrzeuge des AN oder seiner Nachunternehmer.

1.3.2.  Gerüste:
Ein Gerüst wird im Zuge der Sanierung nicht gestellt.

1.3.3.  Medienversorgung:

Bauwasser- und Baustromanschluss

für kleine Bauvorhaben:
Bauwasser und Baustrom werden bauseits gestellt, die Verbrauchskosten trägt die Auftraggeberin.
Bauwasser und Baustrom darf nur für die Erbringung der auszuführenden Bauleistung verwendet werden.

2. Vorbemerkungen zur Ausführung
Die im Folgenden genannten §§ beziehen sich auf die Vertragsbedingungen für die Ausführung von Bauleistungen (VOB/B).

2.1. Allgemeines

2.1.1.  Ausführungsunterlagen (zu § 3):
Der AN hat entsprechend dem Baufortschritt der Auftraggeberin den Zeitpunkt, zu dem er die nach dem Vertrag von der Auftraggeberin zu liefernden Unterlagen benötigt, möglichst frühzeitig anzugeben, damit die Übergabe durch die Auftraggeberin rechtzeitig erfolgen kann.
Der AN hat Sorge dafür zu tragen, dass alle Ausführungsunterlagen aktuellen Standes als Papierexemplare auf der Baustelle bereitgestellt werden. Zu diesen Ausführungsunterlagen gehört explizit auch eine Ausfertigung dieser Leistungsbeschreibung mit allen Angaben und Hinweisen (Langtextfassung).

2.1.2.  Stundenlohnarbeiten (zu § 2 Abs. 10):
Sind in einem Leistungsvertrag Stundenlohnarbeiten vorgesehen, so ist die dafür angegebene Zahl von Stunden unverbindlich. Vergütet werden nur die geleisteten Stundenlohnarbeiten, für die eine schriftliche Anweisung der Auftraggeberin vorliegt und die entsprechend dieser Anwendung tatsächlich ausgeführt worden sind. Stundenlohnarbeiten dürfen nur auf Anweisung der Auftraggeberin ausgeführt werden. Bei Stundenlohnarbeiten wird die Aufsicht durch einen Polier oder eine andere Aufsichtsperson nicht vergütet.

2.1.3.  Dokumentation (zu § 4 Abs. 1 Nr. 2):
Unabhängig von den während der Bauzeit durch die Auftraggeberin oder Fachplaner abgeforderten Produktinformationen, Zulassungen, Übereinstimmungsnachweisen, bauaufsichtlichen Zulassungen oder Prüfzeugnissen ist spätestens 5 Werktage vor der Abnahme der Gesamtleistung eine Projektdokumentation mit allen Produkt- und Bauteilinformationen sowie Gebrauchs- und Pflegeanweisungen in 2-facher Ausfertigung zu übergeben. Die Auftraggeberin behält sich das Recht auf Verweigerung der Abnahme bei Fehlen der Projektdokumentation ausdrücklich vor.
Die Aufwendungen für die Zusammenstellung sind bei der Kalkulation der Einheitspreise zu berücksichtigen, sofern diese nicht gesondert ausgewiesen sind.

2.1.4.  Abnahme (zu § 12):
Die Abnahme der vertraglich geschuldeten Leistung hat gemäß § 12 Abs. 4 Nr. 1 S. 1 VOB/B förmlich stattzufinden. Etwas anderes gilt nur, wenn die Auftraggeberin dies ausdrücklich in Textform mit dem Auftragnehmer vereinbart. Die Regelungen des § 12 Abs. 5 VOB/B bleiben hiervon unberührt.

2.1.5.  Textform:
Alle mit dem Vertrag in Zusammenhang stehenden rechtserheblichen Erklärungen müssen, um wirksam zu werden, in Textform abgegeben werden. Der Schriftform bedarf also auch jede Änderung oder Ergänzung der vertraglichen Vereinbarungen.

2.2. Organisatorisches

2.2.1.  Ansprechpartner des AN (zu § 4 Abs. 2 Nr. 1 i.V.m. Abs. 1 Nr. 3):
Der AN hat Sorge dafür zu tragen, dass während der Ausführung seiner Leistungen er selbst oder mindestens ein deutschsprachiger von ihm für die Leitung der Ausführung bestellter Vertreter auf der Baustelle dauerhaft anwesend ist.
Der AN hat für alle erforderlichen Abstimmungen mit der Bauleitung der Auftraggeberin einen deutschsprachigen Bevollmächtigten als Bauleiter zu benennen.

2.2.2.  Besprechungsorganisation:
Nach Auftragserteilung findet eine gemeinsame Bauanlaufbesprechung unter Teilnahme aller an der Ausführung beteiligten Gewerke statt. Die Teilnahme ist für den AN Pflicht.

2.2.3.  Bautagesberichte (zu § 4, Abs. 1 Nr. 2):
Der AN ist verpflichtet Bautagesberichte zu führen und diese der Auftraggeberin mindestens wöchentlich zu übergeben.
Sie müssen alle Angaben enthalten, die für die Ausführung und Abrechnung des Auftrages von Bedeutung sein können.
Die Bautagesberichte müssen die Angaben enthalten, die für die Ausführung und Abrechnung des Vertrages von Bedeutung sein können, insbesondere über Wetter, Temperaturen, Zahl und Art der auf der Baustelle beschäftigten Arbeitskräfte, Zahl und Art der eingesetzten Großgeräte, Zu- und Abgang von Hauptbaustoffen und Großgeräten, Art, Umfang und Ort der geleisteten Arbeiten mit den wesentlichen Angaben über den Baufortschritt (Beginn und Ende von Leistungen größeren Umfanges, Betonierungszeiten und dgl.), Abnahmen nach §§ 4 Nr. 10 und 12 Nr. 2, Behinderung und Unterbrechung der Ausführung, Arbeitseinstellung, Unfälle und sonstige wichtige Vorkommnisse. Bei Behinderung und Unterbrechung der Ausführung sowie Arbeitseinstellung sind auch die Gründe hierfür anzugeben.

2.2.4.  Baufristenplan
Der AN hat auf der Grundlage des ihm von der Auftraggeberin übergebenen Bauablaufplans einen Baufristenplan über seine vertraglichen Leistungen zu erstellen, anhand dessen die Einhaltung der Vertragsfristen nachgewiesen und überwacht werden kann. Die Vertragsfristen ergeben sich aus den Besonderen Vertragsbedingungen. Die Festlegungen der Auftraggeberin, z.B. zur baufachlichen oder terminlichen Koordinierung mit den übrigen Leistungsbereichen, sind zu berücksichtigen. Bei Änderungen der Vertragsfristen oder bei erheblichen Abweichungen von sonstigen Festlegungen ist der Plan durch den AN unverzüglich zu überarbeiten.
Der Plan ist der Auftraggeberin spätestens 5 Werktage nach Aufforderung, bei Überarbeitungen unverzüglich zu übergeben.

2.2.5.  Werk- und Montagepläne, Ausführungszeichnungen des AN:
Der AN hat die von ihm zu fertigen Ausführungsunterlagen wie bspw. Werk- und Montagepläne der Auftraggeberin nach Aufforderung so rechtzeitig vor der Ausführung zu übergeben, dass mindestens ein Prüfzeitraum der Auftraggeberin von 5 Werktagen sowie der Zeitraum für die Fortschreibung der Unterlagen durch den AN von 5 Werktagen nicht unterschritten werden.
Die Vorlage des AN hat normgerecht und jeweils in 2-facher Ausfertigung sowie 1-mal digital auf geeignetem Datenträger zu erfolgen.

2.3 Nutzung öffentlichen Straßenlandes

Ist die Nutzung von öffentlichem Straßenland für die Durchführung von Bauleistungen erforderlich, gilt das Straßen- und Wegegesetz (StrWG ) des Landes Hamburg (HBauO Hamburg) in der jeweils aktuellsten Fassung. Die Beantragung zur Sondernutzung erfolgt durch den Nutzer (AN) nach vorheriger Abstimmung mit der Auftraggeberin / Bauleitung.
Alle der Sondernutzungserlaubnis zugrunde liegenden öffentlich rechtlichen Bedingungen, Nebenleistungen und sonstigen Auflagen sind vom Nutzer (AN) durch Unterschrift anzuerkennen und einzuhalten. Die Sondernutzungsgebühr für öffentliches Straßenland und Gehwegbereiche sind vom AN in vollem Umfang zu tragen. Vor Beginn der Nutzung ist eine gemeinsame Ortsbesichtigung mit der Genehmigungsbehörde, der Auftraggeberin und dem Nutzer (AN), zwecks Erstellung einer Zustandsniederschrift durchzuführen. Die Niederschrift ist von allen Beteiligten durch Unterschrift anzuerkennen. Später auftretende Schäden gehen in vollem Umfang zu Lasten des Nutzers (AN).

Die vorgenannten Bedingungen sind bei der Preisgestaltung zu berücksichtigen und werden nicht gesondert vergütet

Vorbemerkungen zum Leistungsverzeichnis
Soweit in der Leistungsbeschreibung auf Technische Spezifikationen, z.B. nationale Normen, mit denen Europäische Normen umgesetzt werden, europäische technische Zulassungen, gemeinsame technische Spezifikationen, internationale Normen, Bezug genommen wird, werden auch ohne den ausdrücklichen Zusatz: "oder gleichwertig", immer gleichwertige Technische Spezifikationen in Bezug genommen.

Anlagenverzeichnis

- Ausführungspläne
- Schadstoffgutachten
- Tabelarisches Entsorgungskonzept
- Bauzeitenplan nach Vorliegen des Ablaufplanes der Vergabestelle

## 01 Abbruch- und Rückbauarbeiten
Datum: 18.02.2026

### Titel 1 Carl-Cohn-Straße 36e

#### Bereich 1.1 Baustelleneinrichtung

**1.1.10 Einrichten, Vorhalten und Räumen der Baustelle**
*** Pauschalposition
Einrichten und Räumen der Baustelle für sämtliche in dem Leistungsverzeichnis aufgeführten Leistungen für die Dauer der Maßnahme bis zur Abnahme. Die Räumung schließt die Reinigung und Wiederherrichtung der benutzten Fläche entsprechend dem ursprünglichen Zustand ein.

Hinweis
- Strom und Wasser werden durch die Gewerke ELT und HLS zur Verfügung gestellt
Menge: 1,000 psch

**1.1.20 Mobile Toilette aufstellen räumen**
*** Bezugsbeschreibung
Mobile Toilette mit Handwaschbecken, mit Urinal, mit Seifenspender, mit Papierhandtuchhalter, mit Desinfektionsmittelspender, mit Toilettenpapierhalter, mit Frostwächter, mit Beleuchtung, aufstellen und räumen.
Menge: 1,000 St

**1.1.30 Mobile Toilette vorhalten**
*** wie Position 1.1.20
vorhalten, einschl. wöchentlicher Leerung und Reinigung,
Positionsmenge = Produkt aus  1  (Vorhaltemenge) mal  5  (Vorhaltedauer).
Menge: 5,000 StWo

**1.1.40 Reißverschlusstür UK bis 1m2 Kunststofffolie D 0,4mm herstellen räumen**
Reißverschlusstür, in Schutzvorrichtung, an Türöffnungen, im Innenbereich, einschl. Unterkonstruktion, Oberkante Öffnung bis 3 m, Reißverschlusslänge 3 m, Einzelgröße bis 1 m2, aus Kunststofffolie, Foliendicke mind. 0,4 mm, herstellen und räumen.
Menge: 1,000 St

**1.1.50 Abschottung Sanierung H bis 3m herstellen reinigen entfernen**
Abschottung als Verbindungsgang, Höhe bis 3 m, Aufstellung im Innenbereich, Tragkonstruktion aus Holz, einseitige Bekleidung aus gewebeverstärkter PE-Folie, Umlaufende Anschlüsse an angrenzende Bauteile und Durchdringungen sowie alle Stoßstellen unterdruckfest herstellen, reinigen und entfernen.
Menge: 5,000 m2

**1.1.60 Industriestaubsauger H**
Bereitstellung eines Industriestaubsaugers mit Filtermaterial für die Staubklassen H gemäß DIN EN 1822-1 und Asbestzulassung. Das Gerät ist bis zum Abschluss der Arbeiten vor Ort vorzuhalten.
Menge: 1,000 St

**1.1.70 Schutzabdeck. Fenster Tür Folie herstellen beseitigen**
Schutzabdeckung des Fensters und der Tür, 2-seitig,
Abdeckung aus Folie, herstellen und beseitigen.
Menge: 20,000 m2

**1.1.80 Schutzabdeck. Treppe Folie herstellen beseitigen**
Schutzabdeckung der Treppe,
Abdeckung aus Folie, herstellen und beseitigen.
Menge: 6,000 m2

**1.1.90 Schutzabdeck. Geländer Handlauf Folie herstellen beseitigen**
Schutzabdeckung des Geländers, einschl. des Handlaufes,
Abdeckung aus Folie, herstellen und beseitigen.
Menge: 6,000 m2

#### Bereich 1.2 Schadstoffsanierung

**1.2.10 Tür Holz/Holzwerkstoff abbrechen schadstoffbelastet B 850 mm H 2010 mm Türblatt-D 40 mm v.Hand Stoffe laden LKW AN ges.Vergüt.Entsorg.**
Abbruch der Tür, Innentür, einflügelig, aus Holz/Holzwerkstoff, im Rahmen einer Totalabbruchmaßnahme, schadstoffbelastet, Schadstoff Blei TRGS 505, DGUV-Regel 101-004, Schadstoff 2 Zink,
Abfall ist gefährlich, Altholzkategorie A IV,
Breite Nennmaß Wandöffnung '850' mm,
Höhe Nennmaß Wandöffnung '2010' mm,
Türblattdicke '40' mm, einschl. Beschlag, einschl.
Blendrahmen, Ausführung innerhalb des Bauwerks, Ausführung in allen Geschossen, Arbeitshöhe bis 2 m,
Abbruch von Hand/mit handgeführten Kleingeräten, Ausführung staubarm TRGS 559, aufgenommene Stoffe sammeln, im Behälter des AN lagern, Behältergröße nach Wahl des AN, auf LKW des AN laden, Abfallschlüssel nach AVV (Abfallverzeichnis-Verordnung) 170204* Glas, Kunststoff und Holz, schadstoffbelastet, Altholzkategorie A IV, die Entsorgung wird gesondert vergütet.
Menge: 7,000 St

**1.2.20 Beschichtung entfernen Geländer Stahl**
*** Bezugsbeschreibung
Beschichtung entfernen, schadstoffbelastet, Schadstoffe Zink und Blei, Abfall ist gefährlich, an Geländer aus verzinktem Stahl, Abwicklung der Bearbeitungsflächen
'1' m, Beschichtung aus Acryllackfarbe, durch Abbeizen,
mit Abbeizfluid, aufgenommene Stoffe sammeln und entsorgen, Abfallschlüssel nach AVV (Abfallverzeichnis-Verordnung) 170409* Metallabfälle, schadstoffbelastet, Vergütung der Entsorgung übernimmt AN.
Menge: 20,000 m

**1.2.30 Beschichtung entfernen Handlauf Stahl**
*** wie Position 1.2.20
Beschichtung an Handlauf, Abwicklung der
Bearbeitungsflächen: '0,5' m
Menge: 10,000 m

**1.2.40 Dämmung zw. Deckenbalken Mineralwolle abbrechen**
Abbruch der Dämmung zwischen Deckenbalken, Dämmschicht aus Mineralwolle, als Matte/Filz, lose verlegt, im Rahmen einer Totalabbruchmaßnahme, schadstoffbelastet, Schadstoff alte Mineralwolle TRGS 521, Abfall ist gefährlich, Wichte des Abbruchstoffes 0,5 kN/m3,
Abbruchdicke '20' cm, Ausführung auf Dachfläche,
Abbruch von Hand/mit handgeführten Kleingeräten, Ausführung staubarm TRGS 559, ohne Untergrundbeschädigung, aufgenommene Stoffe zur Entsorgung sortieren, sammeln, verpacken, im staubdichten, geschlossenen Behälter des AN lagern, Behältergröße nach Wahl des AN, auf LKW des AN laden, Abfallschlüssel nach AVV (Abfallverzeichnis-Verordnung) 170603* Dämmstoff, Mengenermittlung nach Aufmaß, die Entsorgung wird gesondert vergütet.
Menge: 51,000 m2

**1.2.50 Zulage Holzdielen Dachboden abbrechen**
Zulage für das Abbruch des Fußbodens aus Holzdielen, genagelt, stellenweise verlegt, auf Dachbodenfläche, im Rahmen einer Totalabbruchmaßnahme, nicht schadstoffbelastet, Abfall ist nicht gefährlich,
Altholzkategorie A II, Abbruchdicke '2,4' cm, Wichte
des Abbruchstoffes 7,5 kN/m3, Ausführung innerhalb des Bauwerks, Ausführung im Dachgeschoss, Abbruch von Hand/mit handgeführten Kleingeräten, Ausführung staubarm TRGS 559, aufgenommene Stoffe zur Entsorgung sortieren, sammeln, im Behälter des AN lagern, Behältergröße nach Wahl des AN, auf LKW des AN laden, Abfallschlüssel nach AVV (Abfallverzeichnis-Verordnung) 170201 Bau-/Abbruchabfall Holz, Mengenermittlung nach Aufmaß, die Entsorgung wird gesondert vergütet.
Menge: 31,000 m2

**1.2.60 Faserzementtafelbekl. Geländer abbrechen schadstoffbelastet**
Abbruch der Bekleidung aus Faserzementtafeln, großformatig, geschraubt, schadstoffbelastet, Schadstoff Asbest TRGS 519, Abfall ist gefährlich, belastet nach Deponieverordnung für DK III, Flächenlast des Abbruchstoffes 0,4 kN/m2, Arbeitshöhe bis 2 m, Abbruch von Hand/mit handgeführten Kleingeräten, Ausführung staubarm TRGS 559, Ausführung im Obergeschoss, Treppenhaus im Flur (siehe Bild im Anhang), aufgenommene Stoffe zur Entsorgung sortieren, sammeln, verpacken, im staubdichten, geschlossenen Behälter des AN lagern (Big Bag), Behältergröße nach Wahl des AN, auf LKW des AN laden, Abfallschlüssel nach AVV (Abfallverzeichnis-Verordnung) 170605* Baustoff, asbesthaltig, Mengenermittlung nach Aufmaß, Vergütung der Entsorgung übernimmt AN.
Menge: 2,000 m2

#### Bereich 1.3 Abbrucharbeiten

*Hinweis: Keller*

**1.3.10 Bodenbelag PVC-Bodenbelag Elastikunterlage abbrechen**
Abbruch von Bodenbelag aus PVC, einschl. Elastikunterlage, einschl. Entfernen der Klebereste, im Rahmen einer Totalabbruchmaßnahme, nicht schadstoffbelastet, Abfall ist nicht gefährlich, geklebt, Wichte des Abbruchstoffes 10 kN/m3,
Abbruchdicke '0,4' cm, Ausführung innerhalb des
Bauwerks, Ausführung im Kellergeschoss, Abbruch von Hand/mit handgeführten Kleingeräten, aufgenommene Stoffe zur Entsorgung sortieren, sammeln, im Behälter des AN lagern, Behältergröße nach Wahl des AN, auf LKW des AN laden, Abfallschlüssel nach AVV (Abfallverzeichnis-Verordnung) 170904 gemischte Bau- und Abbruchabfälle, Mengenermittlung nach Aufmaß,
die Entsorgung wird gesondert vergütet.
Menge: 6,000 m2

**1.3.20 Dämmung unter Decke PS-Hartschaum abbrechen**
Abbruch der Dämmung unter Decke, Dämmschicht aus Polystyrol-Hartschaum, als Platte, mechanisch befestigt, im Rahmen einer Totalabbruchmaßnahme, nicht schadstoffbelastet, Abfall ist nicht gefährlich, Wichte
des Abbruchstoffes 0,6 kN/m3, Abbruchdicke '6' cm,
Ausführung innerhalb des Bauwerks, Ausführung im Kellergeschoss, Arbeitshöhe bis 2 m, Abbruch von Hand/mit handgeführten Kleingeräten, ohne Untergrundbeschädigung, aufgenommene Stoffe sammeln, im Behälter des AN lagern, Behältergröße nach Wahl des AN, auf LKW des AN laden, Abfallschlüssel nach AVV (Abfallverzeichnis-Verordnung) 170604 Dämmstoff, Mengenermittlung nach Aufmaß, die Entsorgung wird gesondert vergütet.
Menge: 40,000 m2

**1.3.30 Tür Holz/Holzwerkstoff abbrechen nicht schadstoffbelastet B 850 mm H 2010 mm Maulweite/WD 240 mm**
Abbruch der Tür, Innentür, einflügelig, aus Holz/Holzwerkstoff, im Rahmen einer Totalabbruchmaßnahme, nicht schadstoffbelastet,
Abfall ist nicht gefährlich, Altholzkategorie A II,
Breite Nennmaß Wandöffnung '850' mm,
Höhe Nennmaß Wandöffnung '2010' mm,
Maulweite/Wanddicke 240 mm,
Türblattdicke '40' mm, einschl. Beschlag, einschl.
Umfassungszarge, Ausführung innerhalb des Bauwerks, Ausführung in allen Geschossen, Arbeitshöhe bis 2 m,
Abbruch von Hand/mit handgeführten Kleingeräten, aufgenommene Stoffe zur Entsorgung sortieren, sammeln, im Behälter des AN lagern, Behältergröße nach Wahl des AN, auf LKW des AN laden, Abfallschlüssel nach AVV (Abfallverzeichnis-Verordnung) 170201 Bau-/Abbruchabfall Holz, die Entsorgung wird gesondert vergütet, Ausführung gemäß Zeichnung.
Menge: 3,000 St

**1.3.40 Leitungsbekl. Gipspl. abbrechen**
Abbruch von Leitungsbekleidung aus Gipsplatten, einlagig, ohne Bekleidungen und Beschichtungen, im Rahmen einer Totalabbruchmaßnahme, nicht schadstoffbelastet, Abfall ist nicht gefährlich, Abbruch Unterkonstruktion und Dämmung wird gesondert vergütet, Abwicklung bis 0,5 m, Wichte des
Abbruchstoffes 10 kN/m3, Abbruchdicke '1,25' cm,
Ausführung innerhalb des Bauwerks, Ausführung im Erdgeschoss, Arbeitshöhe bis 2 m,
Abbruch von Hand/mit handgeführten Kleingeräten,
aufgenommene Stoffe sammeln, im Behälter des AN lagern, Behältergröße nach Wahl des AN, auf LKW des AN laden, Mengenermittlung nach Aufmaß, Abfallschlüssel nach AVV (Abfallverzeichnis-Verordnung) 170904 gemischte Bau- und Abbruchabfälle, Mengenermittlung nach Aufmaß, die Entsorgung wird gesondert vergütet.
Menge: 3,000 m2

**1.3.50 Holzpaneele Deckenbekl. Holz/Holzwerkstoff abbrechen**
Abbruch der Deckenbekleidung aus Holz/Holzwerkstoff, einschl. Holzunterkonstruktion aus Latten, im Rahmen einer Totalabbruchmaßnahme, nicht schadstoffbelastet, Abfall ist nicht gefährlich, Altholzkategorie A II,
Wichte des Abbruchstoffes 7,5 kN/m3, Abbruchdicke '2'
cm, Ausführung innerhalb des Bauwerks, Ausführung im Kellergeschoss, Arbeitshöhe bis 2 m, Abbruch von Hand/mit handgeführten Kleingeräten, aufgenommene Stoffe zur Entsorgung sortieren, sammeln, im Behälter des AN lagern, Behältergröße nach Wahl des AN, auf LKW des AN laden, Abfallschlüssel nach AVV (Abfallverzeichnis-Verordnung) 170201 Bau-/Abbruchabfall Holz, Mengenermittlung nach Aufmaß, die Entsorgung wird gesondert vergütet.
Menge: 10,000 m2

*Hinweis: EG/ OG*

**1.3.60 Entrümpelung**
*** Pauschalposition
Die Wohneinheit verfügt über lose und feste Teile zum Entrümpeln, geteilt zw. Erd-, Ober- und Kellergeschoss, wie Regale, Holzschränke und -einbauten, Möbel, lose Türen, etc. Die Teile sind auszubauen, Abbruch von Hand/mit handgeführten Kleingeräten, aufgenommene Stoffe zur Entsorgung sortieren, sammeln, im Behälter des AN lagern, Behältergröße nach Wahl des AN, auf LKW des AN laden, Abfallschlüssel nach AVV (Abfallverzeichnis-Verordnung) 170201 Bau-/Abbruchabfall Holz ggf. 200307 Sperrmüll, Mengenermittlung nach Wiegerkarte,
die Entsorgung wird gesondert vergütet.
Menge: 1,000 psch

**1.3.70 Entfernen Tapezierung Papierwandbekl. einlagig**
*** Bezugsbeschreibung
Entfernen der Tapezierung aus Papierwandbekleidung für nachträgliche Behandlung, mehrfach beschichtet, mit Dispersionskleber verklebt, strukturiert, einlagig, einschl. Tapetenunterlage, Untergrund Putz, einschl. Kleberrückstände, nicht schadstoffbelastet, von Wänden, Arbeitshöhe bis 2,5 m, die Entsorgung wird gesondert vergütet, Abfallschlüssel nach AVV (Abfallverzeichnis-Verordnung) 170904 gemischte Bau- und Abbruchabfälle.
Menge: 245,000 m2

**1.3.80 Wie vor, jedoch von Decken**
*** wie Position 1.3.70
von Deckenfläche.
Menge: 40,000 m2

**1.3.90 Wie vor, jedoch von Leibungen; Breite Leibung: '20' cm**
*** wie Position 1.3.70
von Leibungen
Breite Leibung: '20' cm
Menge: 40,000 m

**1.3.100 Zulage mehrlagige Tapezierung entfernen**
Zulage für die Entfernung mehrlagiger Tapezierung an Wand- bzw. Deckenfläche. Abbrechnung erfolgt nur nach Absprache mit der örtlichen BÜ, Mengenermittlung nach Aufmaß und Nachweise.
Menge: 60,000 m2

**1.3.110 Fensterbank Holz/Holzwerkstoff abbrechen**
Abbruch der Fensterbank, aus Holz/Holzwerkstoff, im Rahmen einer Totalabbruchmaßnahme, nicht schadstoffbelastet, Abfall ist nicht gefährlich, Altholzkategorie A II, Breite 30 cm, Dicke 2 cm, Ausführung innerhalb des Bauwerks, Ausführung in allen Geschossen, Abbruch von Hand/mit handgeführten Kleingeräten, aufgenommene Stoffe zur Entsorgung sortieren, sammeln, im Behälter des AN lagern, Behältergröße nach Wahl des AN, auf LKW des AN laden, Abfallschlüssel nach AVV (Abfallverzeichnis-Verordnung) 170201 Bau-/Abbruchabfall Holz, Mengenermittlung nach Aufmaß, die Entsorgung wird gesondert vergütet.
Menge: 8,500 m

**1.3.120 Durchreiche abbrechen**
Abbruch der Durchreiche als Holz/Holzwerkstoff,
Abfall ist nicht gefährlich, Aufmaß 50 x 45 x 11,5 cm, Ausführung innerhalb des Bauwerks, Ausführung in Küche, Abbruch von Hand/mit handgeführten Kleingeräten, aufgenommene Stoffe zur Entsorgung sortieren, sammeln, im Behälter des AN lagern, Behältergröße nach Wahl des AN, auf LKW des AN laden, Abfallschlüssel nach AVV (Abfallverzeichnis-Verordnung) 170201 Bau-/Abbruchabfall Holz, Mengenermittlung nach Aufmaß, die Entsorgung wird gesondert vergütet.
Menge: 1,000 St

**1.3.130 Bodenbelag PVC-Bodenbelag Filzpappe abbrechen**
Abbruch von Bodenbelag aus PVC, einschl. Unterlage aus Filzpappe, einschl. Entfernen der Klebereste, im Rahmen einer Totalabbruchmaßnahme, nicht schadstoffbelastet,
Abfall ist nicht gefährlich, geklebt, Wichte des
Abbruchstoffes 10 kN/m3, Abbruchdicke '1,2' cm,
Ausführung innerhalb des Bauwerks, Ausführung in allen Geschossen, Abbruch von Hand/mit handgeführten Kleingeräten, aufgenommene Stoffe zur Entsorgung sortieren, sammeln, im Behälter des AN lagern, Behältergröße nach Wahl des AN, auf LKW des AN laden, Abfallschlüssel nach AVV (Abfallverzeichnis-Verordnung) 170904 gemischte Bau- und Abbruchabfälle, Mengenermittlung nach Aufmaß, die Entsorgung wird gesondert vergütet.
Menge: 70,000 m2

**1.3.140 Sockelleiste Holz/Holzwerkstoff B/H 12/60mm abbrechen**
Abbruch der Sockelleiste aus Holz/Holzwerkstoff, Querschnitt B/H 12/60 mm, geschraubt, im Rahmen einer Totalabbruchmaßnahme, nicht schadstoffbelastet,
Abfall ist nicht gefährlich, Altholzkategorie A I, Wichte des Abbruchstoffes 7,5 kN/m3, Ausführung innerhalb des Bauwerks, Ausführung in allen Geschossen, Arbeitshöhe bis 2 m, Abbruch von Hand/mit handgeführten Kleingeräten, aufgenommene Stoffe sammeln, im Behälter des AN lagern, Behältergröße nach Wahl des AN, auf LKW des AN laden, Abfallschlüssel nach AVV (Abfallverzeichnis-Verordnung) 170201 Bau-/Abbruchabfall Holz, Mengenermittlung nach Aufmaß, die Entsorgung wird gesondert vergütet.
Menge: 86,000 m

**1.3.150 Bodenbelag Fliese/Pl. D 15-20mm abbrechen**
Abbruch des Bodenbelages, aus Steinzeugfliesen, kleinformatig, Dicke über 15 bis 20 mm, einschl. Entfernen von Kleberesten/Mörtelresten, im Rahmen einer Totalabbruchmaßnahme, nicht schadstoffbelastet,
Abfall ist nicht gefährlich, Werte gemäß Ersatzbaustoffverordnung 2023 sind eingehalten, Charakterisierung gemischter Bauschutt Klasse RC-1 nach EBV 2023, Anlage 1, Tabelle 1, Wichte des Abbruchstoffes 22 kN/m3, Ausführung innerhalb des Bauwerks, Ausführung in allen Geschossen,
Abbruch von Hand/mit handgeführten Kleingeräten, aufgenommene Stoffe zur Entsorgung sortieren, sammeln, im Behälter des AN lagern, Behältergröße nach Wahl des AN, auf LKW des AN laden, Abfallschlüssel nach AVV (Abfallverzeichnis-Verordnung) 170107 Gemische aus Beton, Ziegel, Fliesen und Keramik, Mengenermittlung nach Aufmaß, die Entsorgung wird gesondert vergütet.
Menge: 12,000 m2

**1.3.160 Fliesen/Platten Innenwand Fliese/Pl. D 15-20mm abbrechen nicht schadstoffbelastet 22kN/m3 v.Hand Stoffe laden LKW AN ges.Vergüt.Entsorg.**
Abbruch von Fliesen/Platten an Innenwand, aus Steinzeugfliesen, kleinformatig, Dicke über 15 bis 20 mm, einschl. Entfernen von Kleberesten/Mörtelresten, im Rahmen einer Totalabbruchmaßnahme, nicht schadstoffbelastet, Abfall ist nicht gefährlich, Werte gemäß Ersatzbaustoffverordnung 2023 sind eingehalten, Charakterisierung gemischter Bauschutt Klasse RC-1 nach EBV 2023, Anlage 1, Tabelle 1, Wichte des Abbruchstoffes 22 kN/m3, Ausführung innerhalb des Bauwerks, Ausführung in allen Geschossen, Arbeitshöhe bis 3 m, Abbruch von Hand/mit handgeführten Kleingeräten, aufgenommene Stoffe zur Entsorgung sortieren, sammeln, im Behälter des AN lagern, Behältergröße nach Wahl des AN, auf LKW des AN laden, Abfallschlüssel nach AVV (Abfallverzeichnis-Verordnung) 170107 Gemische aus Beton, Ziegel, Fliesen und Keramik, Mengenermittlung nach Aufmaß, die Entsorgung wird gesondert vergütet.
Menge: 20,000 m2

**1.3.170 Mehrpreis 2-lagiger Wandbelag Fliesen/Platten, Küche**
Mehrpreis für Abbruch 2-lagige Fliesen/Platten an Innenwand, Ausführung in Küche.
Menge: 9,000 m2

**1.3.180 Bodenbelag Gussasphaltestrich abbrechen**
Abbruch des Bodenbelages aus Gussasphaltestrich, als Estrich auf Trennschicht, ohne Beläge und Beschichtungen, im Rahmen einer Teilabbruchmaßnahme, nicht schadstoffbelastet, Abfall ist nicht gefährlich, Werte gemäß Ersatzbaustoffverordnung 2023 sind eingehalten, Verwertungsklasse A, RuVA-StB 01, Fassung
2005, Abbruchdicke '4' cm, Wichte des Abbruchstoffes 20
kN/m3, Ausführung innerhalb des Bauwerks, Ausführung in allen Geschossen, Abbruch von Hand/mit handgeführten Kleingeräten, Ausführung staubarm TRGS 559,
aufgenommene Stoffe sammeln, im Behälter des AN lagern, Behältergröße nach Wahl des AN, auf LKW des AN laden, Abfallschlüssel nach AVV (Abfallverzeichnis-Verordnung) 170107 Gemische aus Beton, Ziegel, Fliesen und Keramik, Mengenermittlung nach Aufmaß, die Entsorgung wird gesondert vergütet.
Menge: 13,000 m2

**1.3.190 Innenwand Mauerziegel abbrechen D 11,5 cm**
Abbruch der Innenwand aus Mauerwerk aus Mauerziegel, einschl. Putz, 2-seitig, tw. mit Fliesenbelag, im Rahmen einer Teilabbruchmaßnahme, nicht schadstoffbelastet, Abfall ist nicht gefährlich, Werte gemäß Ersatzbaustoffverordnung 2023 sind eingehalten, Charakterisierung gemischter Bauschutt Klasse RC-1 nach EBV 2023, Anlage 1, Tabelle 1, Wichte des
Abbruchstoffes 15 kN/m3, Abbruchdicke '11,5' cm,
Ausführung innerhalb des Bauwerks, Ausführung in allen Geschossen, Arbeitshöhe bis 3 m, Abbruch von Hand/mit handgeführten Kleingeräten, aufgenommene Stoffe zur Entsorgung sortieren, sammeln, ohne Zerkleinerung, im Behälter des AN lagern, Behältergröße nach Wahl des AN, auf LKW des AN laden, Mengenermittlung nach Aufmaß, Abfallschlüssel nach AVV (Abfallverzeichnis-Verordnung) 170107 Gemische aus Beton, Ziegel, Fliesen und Keramik, die Entsorgung wird gesondert vergütet, Ausführung gemäß Zeichnung.
Menge: 30,000 m2

**1.3.200 Putz Decke Schilfrohrmatte abbrechen**
Abbruch von Putz an Decke, Gips-Putzmörtel,
Dicke ca. 2 cm, einschl. Putzträger aus Schilfrohrmatten, einschl. Unterkonstruktion aus Trag- und Konterlattung, im Rahmen einer Teilabbruchmaßnahme, nicht schadstoffbelastet, Abfall ist nicht gefährlich, Wichte des Abbruchstoffes 13 kN/m3, Ausführung innerhalb des Bauwerks, Ausführung im 1. Obergeschoss, Arbeitshöhe bis 2,5 m, Abbruch von Hand/mit handgeführten Kleingeräten, aufgenommene Stoffe zur Entsorgung sortieren, sammeln, im Behälter des AN lagern, Behältergröße nach Wahl des AN,
auf LKW des AN laden, Abfallschlüssel nach AVV (Abfallverzeichnis-Verordnung) 170904 gemischte Bau- und Abbruchabfälle, Mengenermittlung nach Aufmaß, die Entsorgung wird gesondert vergütet.
Menge: 40,000 m2

**1.3.210 Bekleidungspl Unterdecke Gipspl. abbrechen**
Abbruch von Bekleidungsplatten an Unterdecke, aus Gipsplatten, einlagig, ohne Bekleidungen und Beschichtungen, einschl. Unterkonstruktion, im Rahmen einer Totalabbruchmaßnahme, nicht schadstoffbelastet, Abfall ist nicht gefährlich, Wichte des Abbruchstoffes
10 kN/m3, Abbruchdicke '1,25' cm, Ausführung innerhalb
des Bauwerks, Ausführung in allen Geschossen, Arbeitshöhe bis 2,5 m, Abbruch von Hand/mit handgeführten Kleingeräten, aufgenommene Stoffe zur Entsorgung sortieren, sammeln, im Behälter des AN lagern, Behältergröße nach Wahl des AN, auf LKW des AN laden, Mengenermittlung nach Aufmaß, Abfallschlüssel nach AVV (Abfallverzeichnis-Verordnung) 170904 gemischte Bau- und Abbruchabfälle, Mengenermittlung nach Aufmaß, die Entsorgung wird gesondert vergütet.
Menge: 10,000 m2

#### Bereich 1.4 Entsorgung

**1.4.10 Abfall gefährlich AVV170603* schadstoffbelastet LKW AN transp. entsorgen Vergüt.Entsorg. AN**
Bau- und Abbruchabfälle,
gefährlich, Abfallschlüssel nach AVV (Abfallverzeichnis-Verordnung) 170603* Dämmstoff,
schadstoffbelastet, Schadstoff alte Mineralwolle TRGS 521, auf Baustelle lagernd, verpacken, in staubdichten, geschlossenen Behälter des AN laden, mit LKW des AN transportieren, entsorgen, max. Gesamtgewicht ohne Beschränkung, Behältergröße nach Wahl des AN, zum zugelassenem Lager oder zur Anlage nach Wahl des AN, Entsorgungsnachweis gemäß Nachweisverordnung ist erforderlich, Vergütung der Entsorgung übernimmt AN, Mengenermittlung nach Wiegekarte.
Menge: 0,500 t

**1.4.20 Abfall gefährlich AVV170204* schadstoffbelastet LKW AN transp. entsorgen Vergüt.Entsorg. AN**
Bau- und Abbruchabfälle, Holz, Glas und Kunststoff,
gefährlich, Abfallschlüssel nach AVV (Abfallverzeichnis-Verordnung) 170204* Glas, Kunststoff und Holz, schadstoffbelastet, Altholzkategorie A IV, Schadstoff Schwermetall TRGS 524, DGUV-Regel 101-004,
auf Baustelle lagernd, in Behälter AN laden, mit LKW des AN transportieren, entsorgen, max. Gesamtgewicht ohne Beschränkung, Behältergröße nach Wahl des AN, zum zugelassenem Lager oder zur Anlage nach Wahl des AN, Entsorgungsnachweis gemäß Nachweisverordnung ist erforderlich, Vergütung der Entsorgung übernimmt AN, Mengenermittlung nach Wiegekarte.
Menge: 1,000 t

**1.4.30 Abfall nicht gefährlich AVV170107 nicht schadstoffbelastet EBV 2023 RC-1 LKW AN transp. entsorgen Vergüt.Entsorg. AN**
Bau- und Abbruchabfälle, Beton, Ziegel, Fliesen und Keramik, nicht gefährlich, Abfallschlüssel nach AVV (Abfallverzeichnis-Verordnung) 170107 Gemische aus Beton, Ziegel, Fliesen und Keramik,
nicht schadstoffbelastet, Werte gemäß Ersatzbaustoffverordnung 2023 sind eingehalten,
gemischter Bauschutt Klasse RC-1 nach EBV 2023, Anlage 1, Tabelle 1, auf Baustelle lagernd, in Behälter AN laden, mit LKW des AN transportieren, entsorgen, max. Gesamtgewicht ohne Beschränkung, Behältergröße nach Wahl des AN, zum zugelassenem Lager oder zur Anlage nach Wahl des AN, Vergütung der Entsorgung übernimmt AN, Mengenermittlung nach Wiegekarte.
Menge: 5,500 t

**1.4.40 Abfall nicht gefährlich AVV170904 nicht schadstoffbelastet LKW AN transp. entsorgen Vergüt.Entsorg. AN**
Sonstige Bau- und Abbruchabfälle,
nicht gefährlich, Abfallschlüssel nach AVV (Abfallverzeichnis-Verordnung) 170904 gemischte Bau- und Abbruchabfälle, nicht schadstoffbelastet,
auf Baustelle lagernd, in Behälter AN laden, mit LKW des AN transportieren, entsorgen, max. Gesamtgewicht ohne Beschränkung, Behältergröße nach Wahl des AN, zum zugelassenem Lager oder zur Anlage nach Wahl des AN, Vergütung der Entsorgung übernimmt AN, Mengenermittlung nach Wiegekarte.
Menge: 2,500 t

**1.4.50 Abfall nicht gefährlich AVV170201 nicht schadstoffbelastet LKW AN transp. entsorgen Vergüt.Entsorg. AN**
Bau- und Abbruchabfälle, Holz, Glas und Kunststoff,
nicht gefährlich, Abfallschlüssel nach AVV (Abfallverzeichnis-Verordnung) 170201 Bau-/Abbruchabfall Holz,
nicht schadstoffbelastet, Altholzkategorie A I- III,
auf Baustelle lagernd, in Behälter AN laden, mit LKW des AN transportieren, entsorgen, max. Gesamtgewicht ohne Beschränkung, Behältergröße nach Wahl des AN, zum zugelassenem Lager oder zur Anlage nach Wahl des AN, Vergütung der Entsorgung übernimmt AN, Mengenermittlung nach Wiegekarte.
Menge: 2,500 t

**1.4.60 Abfall nicht gefährlich AVV170604 nicht schadstoffbelastet LKW AN transp. entsorgen Vergüt.Entsorg. AN**
Bau- und Abbruchabfälle,
nicht gefährlich, Abfallschlüssel nach AVV (Abfallverzeichnis-Verordnung) 170604 Dämmstoff,
nicht schadstoffbelastet, auf Baustelle lagernd, in Behälter AN laden, mit LKW des AN transportieren, entsorgen, max. Gesamtgewicht ohne Beschränkung, Behältergröße nach Wahl des AN, zum zugelassenem Lager oder zur Anlage nach Wahl des AN, Vergütung der Entsorgung übernimmt AN, Mengenermittlung nach Wiegekarte.
Menge: 0,260 t

**1.4.70 Abfall nicht gefährlich AVV200307 nicht schadstoffbelastet LKW AN transp. entsorgen Vergüt.Entsorg. AN**
Siedlungsabfälle,
nicht gefährlich, Abfallschlüssel nach AVV (Abfallverzeichnis-Verordnung) 200307 Sperrmüll,
nicht schadstoffbelastet,
auf Baustelle lagernd, laden, mit LKW des AN transportieren, entsorgen, max. Gesamtgewicht ohne Beschränkung, zum zugelassenem Lager oder zur Anlage nach Wahl des AN, Vergütung der Entsorgung übernimmt AN, Mengenermittlung nach Wiegekarte.
Menge: 0,500 t

#### Bereich 1.5 Stundensätze

**1.5.10 Stundensatz, Facharbeiter/-in**
*** Bedarfsposition mit GB
Stundenlohnarbeiten für Facharbeiter, Spezialfacharbeiter, Vorarbeiter und jeweils Gleichgestellte. Der Verrechnungssatz für die jeweilige Arbeitskraft umfasst sämtliche Aufwendungen wie Lohn- und Gehaltskosten, lohn- und gehaltsgebundene Kosten, Lohn- und Gehaltsnebenkosten, Gemeinkosten, Wagnis und Gewinn. Leistung nach besonderer Anordnung des Auftraggebers. Nachweis und Anmeldung gemäß VOB/B.
Menge: 8,000 h

**1.5.20 Stundensatz, Helfer/-in**
*** Bedarfsposition mit GB
Stundenlohnarbeiten für Werker, Fachwerker und jeweils Gleichgestellte. Der Verrechnungssatz für die jeweilige Arbeitskraft umfasst sämtliche Aufwendungen wie Lohn- und Gehaltskosten, lohn- und gehaltsgebundene Kosten, Lohn- und Gehaltsnebenkosten, Gemeinkosten, Wagnis und Gewinn. Leistung nach besonderer Anordnung des Auftraggebers. Nachweis und Anmeldung gemäß VOB/B.
Menge: 8,000 h

### Titel 2 Carl-Cohn-Straße 36g

#### Bereich 2.1 Baustelleneinrichtung

**2.1.10 Einrichten, Vorhalten und Räumen der Baustelle**
*** Pauschalposition
Einrichten und Räumen der Baustelle für sämtliche in dem Leistungsverzeichnis aufgeführten Leistungen für die Dauer der Maßnahme bis zur Abnahme. Die Räumung schließt die Reinigung und Wiederherrichtung der benutzten Fläche entsprechend dem ursprünglichen Zustand ein.

Hinweis
- Strom und Wasser werden durch die Gewerke ELT und HLS zur Verfügung gestellt
Menge: 1,000 psch

**2.1.20 Reißverschlusstür UK bis 1m2 Kunststofffolie D 0,4mm herstellen räumen**
Reißverschlusstür, in Schutzvorrichtung, an Türöffnungen, im Innenbereich, einschl. Unterkonstruktion, Oberkante Öffnung bis 3 m, Reißverschlusslänge 3 m, Einzelgröße bis 1 m2, aus Kunststofffolie, Foliendicke mind. 0,4 mm, herstellen und räumen.
Menge: 1,000 St

**2.1.30 Abschottung Sanierung H bis 3m Tragkonstruktion Tragkonstr. Holz einseitig bekleidet PE-Folie herstellen reinigen entfernen**
Abschottung als Verbindungsgang, Höhe bis 3 m, Aufstellung im Innenbereich, Tragkonstruktion aus Holz, einseitige Bekleidung aus gewebeverstärkter PE-Folie, Umlaufende Anschlüsse an angrenzende Bauteile und Durchdringungen sowie alle Stoßstellen unterdruckfest herstellen, reinigen und entfernen.
Menge: 5,000 m2

**2.1.40 Industriestaubsauger H**
Bereitstellung eines Industriestaubsaugers mit Filtermaterial für die Staubklassen H gemäß DIN EN 1822-1 und Asbestzulassung. Das Gerät ist bis zum Abschluss der Arbeiten vor Ort vorzuhalten.
Menge: 1,000 St

**2.1.50 Schutzabdeck. Fenster Tür Folie herstellen beseitigen**
Schutzabdeckung des Fensters und der Tür, 2-seitig,
Abdeckung aus Folie, herstellen und beseitigen.
Menge: 17,000 m2

**2.1.60 Schutzabdeck. Treppe Folie herstellen beseitigen**
Schutzabdeckung der Treppe,
Abdeckung aus Folie, herstellen und beseitigen.
Menge: 6,000 m2

**2.1.70 Schutzabdeck. Geländer Handlauf Folie herstellen beseitigen**
Schutzabdeckung des Geländers, einschl. des Handlaufes,
Abdeckung aus Folie, herstellen und beseitigen.
Menge: 6,000 m2

#### Bereich 2.2 Schadstoffsanierung

**2.2.10 Tür Holz/Holzwerkstoff abbrechen schadstoffbelastet B 850 mm H 2010 mm Türblatt-D 40 mm v.Hand Stoffe laden LKW AN ges.Vergüt.Entsorg.**
Abbruch der Tür, Innentür, einflügelig, aus Holz/Holzwerkstoff, im Rahmen einer Totalabbruchmaßnahme, schadstoffbelastet, Schadstoff Blei TRGS 505, DGUV-Regel 101-004, Schadstoff 2 Zink,
Abfall ist gefährlich, Altholzkategorie A IV,
Breite Nennmaß Wandöffnung '850' mm,
Höhe Nennmaß Wandöffnung '2010' mm,
Türblattdicke '40' mm, einschl. Beschlag, einschl.
Blendrahmen, Ausführung innerhalb des Bauwerks, Ausführung in allen Geschossen, Arbeitshöhe bis 2 m,
Abbruch von Hand/mit handgeführten Kleingeräten, Ausführung staubarm TRGS 559, aufgenommene Stoffe sammeln, im Behälter des AN lagern, Behältergröße nach Wahl des AN, auf LKW des AN laden, Abfallschlüssel nach AVV (Abfallverzeichnis-Verordnung) 170204* Glas, Kunststoff und Holz, schadstoffbelastet, Altholzkategorie A IV, die Entsorgung wird gesondert vergütet.
Menge: 6,000 St

**2.2.20 Beschichtung entfernen Geländer Stahl**
*** Bezugsbeschreibung
Beschichtung entfernen, schadstoffbelastet, Schadstoffe Zink und Blei, Abfall ist gefährlich, an Geländer aus verzinktem Stahl, Abwicklung der Bearbeitungsflächen
'1' m, Beschichtung aus Acryllackfarbe, durch Abbeizen,
mit Abbeizfluid, aufgenommene Stoffe sammeln und entsorgen, Abfallschlüssel nach AVV (Abfallverzeichnis-Verordnung) 170409* Metallabfälle, schadstoffbelastet, Vergütung der Entsorgung übernimmt AN.
Menge: 20,000 m

**2.2.30 Beschichtung entfernen Handlauf Stahl**
*** wie Position 2.2.20
Beschichtung an Handlauf, Abwicklung der
Bearbeitungsflächen: '0,5' m
Menge: 10,000 m

**2.2.40 Dämmung zw. Deckenbalken Mineralwolle abbrechen**
Abbruch der Dämmung zwischen Deckenbalken, Dämmschicht aus Mineralwolle, als Matte/Filz, lose verlegt, im Rahmen einer Totalabbruchmaßnahme, schadstoffbelastet, Schadstoff alte Mineralwolle TRGS 521, Abfall ist gefährlich, Wichte des Abbruchstoffes 0,5 kN/m3,
Abbruchdicke '20' cm, Ausführung auf Dachfläche,
Abbruch von Hand/mit handgeführten Kleingeräten, Ausführung staubarm TRGS 559, ohne Untergrundbeschädigung, aufgenommene Stoffe zur Entsorgung sortieren, sammeln, verpacken, im staubdichten, geschlossenen Behälter des AN lagern, Behältergröße nach Wahl des AN, auf LKW des AN laden, Abfallschlüssel nach AVV (Abfallverzeichnis-Verordnung) 170603* Dämmstoff, Mengenermittlung nach Aufmaß, die Entsorgung wird gesondert vergütet.
Menge: 47,000 m2

**2.2.50 Zulage Holzdielen Dachboden abbrechen**
Zulage für das Abbruch des Fußbodens aus Holzdielen, genagelt, stellenweise verlegt, auf Dachbodenfläche, im Rahmen einer Totalabbruchmaßnahme, nicht schadstoffbelastet, Abfall ist nicht gefährlich,
Altholzkategorie A II, Abbruchdicke '2,4' cm, Wichte
des Abbruchstoffes 7,5 kN/m3, Ausführung innerhalb des Bauwerks, Ausführung im Dachgeschoss, Abbruch von Hand/mit handgeführten Kleingeräten, Ausführung staubarm TRGS 559, aufgenommene Stoffe zur Entsorgung sortieren, sammeln, im Behälter des AN lagern, Behältergröße nach Wahl des AN, auf LKW des AN laden, Abfallschlüssel nach AVV (Abfallverzeichnis-Verordnung) 170201 Bau-/Abbruchabfall Holz, Mengenermittlung nach Aufmaß, die Entsorgung wird gesondert vergütet.
Menge: 14,000 m2

#### Bereich 2.3 Abbrucharbeiten

*Hinweis: Keller*

**2.3.10 Beschichtung entfernen**
*** Bezugsbeschreibung
Beschichtung entfernen, nicht schadstoffbelastet,
Abfall ist nicht gefährlich, an Wand aus Putz, Beschichtung aus Dispersionsfarbe, durch Mattschleifen, Arbeitshöhe bis 2,5 m, aufgenommene Stoffe zur Entsorgung sortieren, sammeln, im Behälter des AN lagern, Behältergröße nach Wahl des AN,
auf LKW des AN laden, Abfallschlüssel nach AVV (Abfallverzeichnis-Verordnung) 170904 gemischte Bau- und Abbruchabfälle, Mengenermittlung nach Aufmaß,
die Entsorgung wird gesondert vergütet.
Menge: 110,000 m2

**2.3.20 Wie vor, jedoch an Leibung; Breite Leibung: '30' cm**
*** wie Position 2.3.10
an Leibung, Breite Leibung: '30' cm.
Menge: 6,000 m

**2.3.30 Bodenbelag PVC-Bodenbelag Elastikunterlage abbrechen**
Abbruch von Bodenbelag aus PVC, einschl. Elastikunterlage, einschl. Entfernen der Klebereste, im Rahmen einer Totalabbruchmaßnahme, nicht schadstoffbelastet, Abfall ist nicht gefährlich, geklebt, Wichte des Abbruchstoffes 10 kN/m3,
Abbruchdicke '0,4' cm, Ausführung innerhalb des
Bauwerks, Ausführung im Kellergeschoss, Abbruch von Hand/mit handgeführten Kleingeräten, aufgenommene Stoffe zur Entsorgung sortieren, sammeln, im Behälter des AN lagern, Behältergröße nach Wahl des AN, auf LKW des AN laden, Abfallschlüssel nach AVV (Abfallverzeichnis-Verordnung) 170904 gemischte Bau- und Abbruchabfälle, Mengenermittlung nach Aufmaß,
die Entsorgung wird gesondert vergütet.
Menge: 6,000 m2

**2.3.40 Dämmung unter Decke PS-Hartschaum abbrechen**
Abbruch der Dämmung unter Decke, Dämmschicht aus Polystyrol-Hartschaum, als Platte, mechanisch befestigt, im Rahmen einer Totalabbruchmaßnahme, nicht schadstoffbelastet, Abfall ist nicht gefährlich, Wichte
des Abbruchstoffes 0,6 kN/m3, Abbruchdicke '6' cm,
Ausführung innerhalb des Bauwerks, Ausführung im Kellergeschoss, Arbeitshöhe bis 2 m, Abbruch von Hand/mit handgeführten Kleingeräten, ohne Untergrundbeschädigung, aufgenommene Stoffe sammeln, im Behälter des AN lagern, Behältergröße nach Wahl des AN, auf LKW des AN laden, Abfallschlüssel nach AVV (Abfallverzeichnis-Verordnung) 170604 Dämmstoff, Mengenermittlung nach Aufmaß, die Entsorgung wird gesondert vergütet.
Menge: 35,000 m2

**2.3.50 Tür Holz/Holzwerkstoff abbrechen nicht schadstoffbelastet B 850 mm H 2010 mm Maulweite/WD 240 mm**
Abbruch der Tür, Innentür, einflügelig, aus Holz/Holzwerkstoff, im Rahmen einer Totalabbruchmaßnahme, nicht schadstoffbelastet,
Abfall ist nicht gefährlich, Altholzkategorie A II,
Breite Nennmaß Wandöffnung '850' mm,
Höhe Nennmaß Wandöffnung '2010' mm,
Maulweite/Wanddicke 240 mm,
Türblattdicke '40' mm, einschl. Beschlag, einschl.
Umfassungszarge, Ausführung innerhalb des Bauwerks, Ausführung in allen Geschossen, Arbeitshöhe bis 2 m,
Abbruch von Hand/mit handgeführten Kleingeräten, aufgenommene Stoffe zur Entsorgung sortieren, sammeln, im Behälter des AN lagern, Behältergröße nach Wahl des AN, auf LKW des AN laden, Abfallschlüssel nach AVV (Abfallverzeichnis-Verordnung) 170201 Bau-/Abbruchabfall Holz, die Entsorgung wird gesondert vergütet, Ausführung gemäß Zeichnung.
Menge: 2,000 St

**2.3.60 Leitungsbekl. Gipspl. abbrechen**
Abbruch von Leitungsbekleidung aus Gipsplatten, einlagig, ohne Bekleidungen und Beschichtungen, im Rahmen einer Totalabbruchmaßnahme, nicht schadstoffbelastet, Abfall ist nicht gefährlich, Abbruch Unterkonstruktion und Dämmung wird gesondert vergütet, Abwicklung bis 0,5 m, Wichte des
Abbruchstoffes 10 kN/m3, Abbruchdicke '1,25' cm,
Ausführung innerhalb des Bauwerks, Ausführung im Erdgeschoss, Arbeitshöhe bis 2 m,
Abbruch von Hand/mit handgeführten Kleingeräten,
aufgenommene Stoffe sammeln, im Behälter des AN lagern, Behältergröße nach Wahl des AN, auf LKW des AN laden, Mengenermittlung nach Aufmaß, Abfallschlüssel nach AVV (Abfallverzeichnis-Verordnung) 170904 gemischte Bau- und Abbruchabfälle, Mengenermittlung nach Aufmaß, die Entsorgung wird gesondert vergütet.
Menge: 3,000 m2

**2.3.70 Holzpaneele Deckenbekl. Holz/Holzwerkstoff abbrechen**
Abbruch der Deckenbekleidung aus Holz/Holzwerkstoff, einschl. Holzunterkonstruktion aus Latten, im Rahmen einer Totalabbruchmaßnahme, nicht schadstoffbelastet, Abfall ist nicht gefährlich, Altholzkategorie A II,
Wichte des Abbruchstoffes 7,5 kN/m3, Abbruchdicke '2'
cm, Ausführung innerhalb des Bauwerks, Ausführung im Kellergeschoss, Arbeitshöhe bis 2 m, Abbruch von Hand/mit handgeführten Kleingeräten, aufgenommene Stoffe zur Entsorgung sortieren, sammeln, im Behälter des AN lagern, Behältergröße nach Wahl des AN, auf LKW des AN laden, Abfallschlüssel nach AVV (Abfallverzeichnis-Verordnung) 170201 Bau-/Abbruchabfall Holz, Mengenermittlung nach Aufmaß, die Entsorgung wird gesondert vergütet.
Menge: 20,000 m2

**2.3.80 Bekleidungspl Unterdecke Gipspl. abbrechen**
Abbruch von Bekleidungsplatten an Unterdecke, aus Gipsplatten, einlagig, einschl. Unterkonstruktion, im Rahmen einer Totalabbruchmaßnahme, nicht schadstoffbelastet, Abfall ist nicht gefährlich, Wichte
des Abbruchstoffes 10 kN/m3, Abbruchdicke '2,5' cm,
Ausführung innerhalb des Bauwerks, Ausführung im Kellergeschoss, Arbeitshöhe bis 2 m, Abbruch von Hand/mit handgeführten Kleingeräten,
aufgenommene Stoffe sammeln, im Behälter des AN lagern, Behältergröße nach Wahl des AN, auf LKW des AN laden, Abfallschlüssel nach AVV (Abfallverzeichnis-Verordnung) 170904 gemischte Bau- und Abbruchabfälle, Mengenermittlung nach Aufmaß, die Entsorgung wird gesondert vergütet.
Menge: 16,000 m2

*Hinweis: EG/ OG*

**2.3.90 Entrümpelung**
*** Pauschalposition
Die Wohneinheit verfügt über lose und feste Teile zum Entrümpeln, geteilt zw. Erd-, Ober- und Kellergeschoss, wie Einbauküche mit Elektrogeräten, Regale, Spulkasten, Baumaterialien, Holzschränke und Holzeinbauten, Möbel, lose Türen, etc. Die Teile sind auszubauen, Abbruch von Hand/mit handgeführten Kleingeräten, aufgenommene Stoffe zur Entsorgung sortieren, sammeln, im Behälter des AN lagern, Behältergröße nach Wahl des AN,
auf LKW des AN laden, Abfallschlüssel nach AVV (Abfallverzeichnis-Verordnung) 170201 Bau-/Abbruchabfall Holz sowie 200307 Sperrmüll und 160214 gebrauchte Geräte, Mengenermittlung nach Wiegerkarte, die Entsorgung wird gesondert vergütet.
Menge: 1,000 psch

**2.3.100 Gardinenschiene Holz/Holzwerkstoff abbrechen**
Abbruch der Gardinenschiene aus Holz/Holzwerkstoff, kunststoffüberzogen, Querschnitt B/H 20/100 mm, geschraubt, im Rahmen einer Totalabbruchmaßnahme, Wichte des Abbruchstoffes 5 kN/m3, Ausführung innerhalb des Bauwerks, Ausführung in allen Geschossen, Arbeitshöhe bis 2,5 m, Abbruch von Hand/mit handgeführten Kleingeräten, aufgenommene Stoffe zur Entsorgung sortieren, sammeln, im Behälter des AN lagern, Behältergröße nach Wahl des AN, Abfall ist nicht gefährlich, nicht schadstoffbelastet, Abfallschlüssel nach AVV (Abfallverzeichnis-Verordnung) 170904 gemischte Bau- und Abbruchabfälle, Mengenermittlung nach Aufmaß, die Entsorgung wird gesondert vergütet, Ausführung gemäß Zeichnung.
Menge: 10,000 m

**2.3.110 Raffrollo abbrechen**
Abbruch des Raffrollos, Flächengewicht des Abbruchstoffes 0,5 kg/m², im Rahmen einer Totalabbruchmaßnahme, Rollo von der Aufhängung lösbar, Vorhang an Decke befestigt, Ausführung im Erdgeschoss, aufgenommene Stoffe sammeln, im Behälter des AN lagern, Behältergröße nach Wahl des AN, Abfall ist nicht gefährlich, nicht schadstoffbelastet, Abfallschlüssel nach AVV (Abfallverzeichnis-Verordnung) 170904 gemischte Bau- und Abbruchabfälle, Mengenermittlung nach Aufmaß, die Entsorgung wird gesondert vergütet.
Menge: 1,000 St

**2.3.120 Holzpaneele Wandbekl. Holz/Holzwerkstoff abbrechen**
Abbruch der Wandbekleidung aus Holzpaneele, im Rahmen einer Totalabbruchmaßnahme, nicht schadstoffbelastet, Abfall ist nicht gefährlich, Altholzkategorie A II, Wichte des Abbruchstoffes 7,5 kN/m3,
Abbruchdicke '2' cm, Ausführung innerhalb des Bauwerks,
Ausführung in allen Geschossen, Arbeitshöhe bis 2,5 m, Abbruch von Hand/mit handgeführten Kleingeräten, aufgenommene Stoffe zur Entsorgung sortieren, sammeln, im Behälter des AN lagern, Behältergröße nach Wahl des AN, auf LKW des AN laden, Abfallschlüssel nach AVV (Abfallverzeichnis-Verordnung) 170201 Bau-/Abbruchabfall Holz, Mengenermittlung nach Aufmaß,
die Entsorgung wird gesondert vergütet.
Menge: 10,000 m2

**2.3.130 Innenwand Holz/Holzwerkstoff abbrechen D 7 cm**
Abbruch der Innenwand aus Holz/Holzwerkstoff, im Rahmen einer Totalabbruchmaßnahme, nicht schadstoffbelastet,
Abfall ist nicht gefährlich, Altholzkategorie A II,
Abbruchdicke '7' cm, Wichte des Abbruchstoffes 7,5
kN/m3, Ausführung innerhalb des Bauwerks, Ausführung im 1. Obergeschoss, Arbeitshöhe bis 2,5 m,
Abbruch von Hand/mit handgeführten Kleingeräten,
aufgenommene Stoffe sammeln, im Behälter des AN lagern, Behältergröße nach Wahl des AN, auf LKW des AN laden, Abfallschlüssel nach AVV (Abfallverzeichnis-Verordnung) 170201 Bau-/Abbruchabfall Holz, Mengenermittlung nach Aufmaß, die Entsorgung wird gesondert vergütet.
Menge: 10,000 m2

**2.3.140 Entfernen Tapezierung Papierwandbekl. einlagig**
*** Bezugsbeschreibung
Entfernen der Tapezierung aus Papierwandbekleidung für nachträgliche Behandlung, mehrfach beschichtet, mit Dispersionskleber verklebt, strukturiert, einlagig, einschl. Tapetenunterlage, Untergrund Putz, einschl. Kleberrückstände, nicht schadstoffbelastet, von Wänden, Arbeitshöhe bis 2,5 m, die Entsorgung wird gesondert vergütet, Abfallschlüssel nach AVV (Abfallverzeichnis-Verordnung) 170904 gemischte Bau- und Abbruchabfälle.
Menge: 220,000 m2

**2.3.150 Wie vor, jedoch von Decken;**
*** wie Position 2.3.140
von Decken
Menge: 35,000 m2

**2.3.160 Wie vor, jedoch von Leibungen; Breite Leibung: '20' cm**
*** wie Position 2.3.140
von Leibungen, Breite Leibung: '20' cm
Menge: 33,000 m

**2.3.170 Zulage mehrlagige Tapezierung entfernen**
Zulage für die Entfernung mehrlagiger Tapezierung an Wand- bzw. Deckenfläche. Abbrechnung erfolgt nur nach Absprache mit der örtlichen BÜ, Mengenermittlung nach Aufmaß und Nachweise.
Menge: 40,000 m2

**2.3.180 Fensterbank Holz/Holzwerkstoff abbrechen nicht**
Abbruch der Fensterbank, aus Holz/Holzwerkstoff, im Rahmen einer Totalabbruchmaßnahme, nicht schadstoffbelastet, Abfall ist nicht gefährlich, Altholzkategorie A II, Breite 30 cm, Dicke 2 cm, Ausführung innerhalb des Bauwerks, Ausführung in allen Geschossen, Abbruch von Hand/mit handgeführten Kleingeräten, aufgenommene Stoffe zur Entsorgung sortieren, sammeln, im Behälter des AN lagern, Behältergröße nach Wahl des AN, auf LKW des AN laden, Abfallschlüssel nach AVV (Abfallverzeichnis-Verordnung) 170201 Bau-/Abbruchabfall Holz, Mengenermittlung nach Aufmaß, die Entsorgung wird gesondert vergütet.
Menge: 7,000 m

**2.3.190 Bodenbelag PVC-Bodenbelag Filzpappe abbrechen**
*** Bezugsbeschreibung
Abbruch von Bodenbelag aus PVC, einschl. Unterlage aus Filzpappe, einschl. Entfernen der Klebereste, im Rahmen einer Totalabbruchmaßnahme, nicht schadstoffbelastet,
Abfall ist nicht gefährlich, geklebt, Wichte des
Abbruchstoffes 10 kN/m3, Abbruchdicke '1,2' cm,
Ausführung innerhalb des Bauwerks, Ausführung in allen Geschossen, Abbruch von Hand/mit handgeführten Kleingeräten, aufgenommene Stoffe zur Entsorgung sortieren, sammeln, im Behälter des AN lagern, Behältergröße nach Wahl des AN, auf LKW des AN laden, Abfallschlüssel nach AVV (Abfallverzeichnis-Verordnung) 170904 gemischte Bau- und Abbruchabfälle, Mengenermittlung nach Aufmaß, die Entsorgung wird gesondert vergütet.
Menge: 60,000 m2

**2.3.200 Zulage Entfernung Polteppich Belag**
*** wie Position 2.3.190
Zulage für die Entfernung des oberen Belages aus
Polteppich, Abbruchdicke: '0,6' cm.
Menge: 60,000 m2

**2.3.210 Sockelleiste Holz/Holzwerkstoff B/H 12/60mm abbrechen**
Abbruch der Sockelleiste aus Holz/Holzwerkstoff, Querschnitt B/H 12/60 mm, geschraubt, im Rahmen einer Totalabbruchmaßnahme, nicht schadstoffbelastet,
Abfall ist nicht gefährlich, Altholzkategorie A I, Wichte des Abbruchstoffes 7,5 kN/m3, Ausführung innerhalb des Bauwerks, Ausführung in allen Geschossen, Arbeitshöhe bis 2 m, Abbruch von Hand/mit handgeführten Kleingeräten, aufgenommene Stoffe sammeln, im Behälter des AN lagern, Behältergröße nach Wahl des AN, auf LKW des AN laden, Abfallschlüssel nach AVV (Abfallverzeichnis-Verordnung) 170201 Bau-/Abbruchabfall Holz, Mengenermittlung nach Aufmaß, die Entsorgung wird gesondert vergütet.
Menge: 57,000 m

**2.3.220 Bodenbelag Fliese/Pl. D 15-20mm Reste abbrechen**
Abbruch des Bodenbelages, aus Steinzeugfliesen, kleinformatig, Dicke über 15 bis 20 mm, einschl. Entfernen von Kleberesten/Mörtelresten, im Rahmen einer Totalabbruchmaßnahme, nicht schadstoffbelastet,
Abfall ist nicht gefährlich, Werte gemäß Ersatzbaustoffverordnung 2023 sind eingehalten, Charakterisierung gemischter Bauschutt Klasse RC-1 nach EBV 2023, Anlage 1, Tabelle 1, Wichte des Abbruchstoffes 22 kN/m3, Ausführung innerhalb des Bauwerks, Ausführung in allen Geschossen,
Abbruch von Hand/mit handgeführten Kleingeräten, aufgenommene Stoffe zur Entsorgung sortieren, sammeln, im Behälter des AN lagern, Behältergröße nach Wahl des AN, auf LKW des AN laden, Abfallschlüssel nach AVV (Abfallverzeichnis-Verordnung) 170107 Gemische aus Beton, Ziegel, Fliesen und Keramik, Mengenermittlung nach Aufmaß, die Entsorgung wird gesondert vergütet, Ausführung gemäß Zeichnung.
Menge: 18,000 m2

**2.3.230 Fliesen/Platten Innenwand Fliese/Pl. D 15-20mm abbrechen**
Abbruch von Fliesen/Platten an Innenwand, aus Steinzeugfliesen, kleinformatig, Dicke über 15 bis 20 mm, einschl. Entfernen von Kleberesten/Mörtelresten, im Rahmen einer Totalabbruchmaßnahme, nicht schadstoffbelastet, Abfall ist nicht gefährlich, Werte gemäß Ersatzbaustoffverordnung 2023 sind eingehalten, Charakterisierung gemischter Bauschutt Klasse RC-1 nach EBV 2023, Anlage 1, Tabelle 1, Wichte des Abbruchstoffes 22 kN/m3, Ausführung innerhalb des Bauwerks, Ausführung in allen Geschossen, Arbeitshöhe bis 3 m, Abbruch von Hand/mit handgeführten Kleingeräten, aufgenommene Stoffe zur Entsorgung sortieren, sammeln, im Behälter des AN lagern, Behältergröße nach Wahl des AN, auf LKW des AN laden, Abfallschlüssel nach AVV (Abfallverzeichnis-Verordnung) 170107 Gemische aus Beton, Ziegel, Fliesen und Keramik, Mengenermittlung nach Aufmaß, die Entsorgung wird gesondert vergütet.
Menge: 23,000 m2

**2.3.240 Mehrpreis 2-lagiger Wandbelag Fliesen/Platten, Küche**
Mehrpreis für Abbruch 2-lagige Fliesen/Platten an Innenwand, Ausführung in Küche.
Menge: 15,000 m2

**2.3.250 Bodenbelag Gussasphaltestrich abbrechen**
Abbruch des Bodenbelages aus Gussasphaltestrich, als Estrich auf Trennschicht, ohne Beläge und Beschichtungen, im Rahmen einer Teilabbruchmaßnahme, nicht schadstoffbelastet, Abfall ist nicht gefährlich, Werte gemäß Ersatzbaustoffverordnung 2023 sind eingehalten, Verwertungsklasse A, RuVA-StB 01, Fassung
2005, Abbruchdicke '4' cm, Wichte des Abbruchstoffes 20
kN/m3, Ausführung innerhalb des Bauwerks, Ausführung in allen Geschossen, Abbruch von Hand/mit handgeführten Kleingeräten, Ausführung staubarm TRGS 559,
aufgenommene Stoffe sammeln, im Behälter des AN lagern, Behältergröße nach Wahl des AN, auf LKW des AN laden, Abfallschlüssel nach AVV (Abfallverzeichnis-Verordnung) 170107 Gemische aus Beton, Ziegel, Fliesen und Keramik, Mengenermittlung nach Aufmaß, die Entsorgung wird gesondert vergütet.
Menge: 15,000 m2

**2.3.260 Innenwand Mauerziegel abbrechen D 18,5 cm**
*** Bezugsbeschreibung
Abbruch der Innenwand aus Mauerwerk aus Mauerziegel, einschl. Putz, 2-seitig, im Rahmen einer Teilabbruchmaßnahme, nicht schadstoffbelastet,
Abfall ist nicht gefährlich, Werte gemäß Ersatzbaustoffverordnung 2023 sind eingehalten, Charakterisierung gemischter Bauschutt Klasse RC-1 nach EBV 2023, Anlage 1, Tabelle 1, Wichte des
Abbruchstoffes 15 kN/m3, Abbruchdicke '18,5' cm,
Ausführung innerhalb des Bauwerks, Ausführung im Erdgeschoss, Arbeitshöhe bis 2,5 m,
Abbruch von Hand/mit handgeführten Kleingeräten, aufgenommene Stoffe zur Entsorgung sortieren, sammeln, ohne Zerkleinerung, im Behälter des AN lagern, Behältergröße nach Wahl des AN, auf LKW des AN laden, Abfallschlüssel nach AVV (Abfallverzeichnis-Verordnung) 170107 Gemische aus Beton, Ziegel, Fliesen und Keramik, Mengenermittlung nach Aufmaß, die Entsorgung wird gesondert vergütet, Ausführung gemäß Zeichnung.
Menge: 4,500 m2

**2.3.270 Wie vor, jedoch Abbruchdicke: '13' cm**
*** wie Position 2.3.260
Abbruchdicke: '13' cm, Ausführung im 1. Obergeschoss
Menge: 30,000 m2

**2.3.280 Wie vor, jedoch Abbruchdicke: '10' cm**
*** wie Position 2.3.260
Abbruchdicke: '10' cm.
Menge: 10,000 m2

**2.3.290 Putz Decke Schilfrohrmatte abbrechen**
Abbruch von Putz an Decke, Gips-Putzmörtel,
Dicke ca. 2 cm, einschl. Putzträger aus Schilfrohrmatten, einschl. Unterkonstruktion aus Trag- und Konterlattung, im Rahmen einer Teilabbruchmaßnahme, nicht schadstoffbelastet, Abfall ist nicht gefährlich, Wichte des Abbruchstoffes 13 kN/m3, Ausführung innerhalb des Bauwerks, Ausführung im 1. Obergeschoss, Arbeitshöhe bis 2,5 m, Abbruch von Hand/mit handgeführten Kleingeräten, aufgenommene Stoffe zur Entsorgung sortieren, sammeln, im Behälter des AN lagern, Behältergröße nach Wahl des AN,
auf LKW des AN laden, Abfallschlüssel nach AVV (Abfallverzeichnis-Verordnung) 170904 gemischte Bau- und Abbruchabfälle, Mengenermittlung nach Aufmaß, die Entsorgung wird gesondert vergütet.
Menge: 40,000 m2

**2.3.300 Bekleidungspl Unterdecke Gipspl. abbrechen**
Abbruch von Bekleidungsplatten an Unterdecke, aus Gipsplatten, einlagig, ohne Bekleidungen und Beschichtungen, im Rahmen einer Totalabbruchmaßnahme, nicht schadstoffbelastet, Abfall ist nicht gefährlich, Abbruch Unterkonstruktion und Dämmung wird gesondert vergütet, Wichte des Abbruchstoffes 10 kN/m3,
Abbruchdicke '1,25' cm, Ausführung innerhalb des
Bauwerks, Ausführung in allen Geschossen, Arbeitshöhe bis 2,5 m, Abbruch von Hand/mit handgeführten Kleingeräten, aufgenommene Stoffe zur Entsorgung sortieren, sammeln, im Behälter des AN lagern, Behältergröße nach Wahl des AN, auf LKW des AN laden, Mengenermittlung nach Aufmaß, Abfallschlüssel nach AVV (Abfallverzeichnis-Verordnung) 170904 gemischte Bau- und Abbruchabfälle, Mengenermittlung nach Aufmaß, die Entsorgung wird gesondert vergütet.
Menge: 10,000 m2

*Hinweis: Außen*

**2.3.310 Abbruch Gartenhaus, Entrümpelung außen**
*** Pauschalposition
Abbruch der Gartenhaus und losen Teilen, im Außenbereich des Gebäudes, Aufmaß Gartenhaus
ca. 4 x 2 x 2,5 m, Gartenhaus aus Holzeinbauten und Holzunterkonstruktion, mit leichter Metallabdeckung, Rinnen und Abwasserleitung, Abbruch von Hand/mit handgeführten Kleingeräten, aufgenommene Stoffe sammeln, im Behälter des AN lagern, Behältergröße nach Wahl des AN, auf LKW des AN laden, Mengenermittlung nach Aufmaß, die Entsorgung wird gesondert vergütet.
Menge: 1,000 psch

#### Bereich 2.4 Entsorgung

**2.4.10 Abfall gefährlich AVV170603* schadstoffbelastet LKW AN transp. entsorgen Vergüt.Entsorg. AN**
Bau- und Abbruchabfälle,
gefährlich, Abfallschlüssel nach AVV (Abfallverzeichnis-Verordnung) 170603* Dämmstoff,
schadstoffbelastet, Schadstoff alte Mineralwolle TRGS 521, auf Baustelle lagernd, verpacken, in staubdichten, geschlossenen Behälter des AN laden, mit LKW des AN transportieren, entsorgen, max. Gesamtgewicht ohne Beschränkung, Behältergröße nach Wahl des AN, zum zugelassenem Lager oder zur Anlage nach Wahl des AN, Entsorgungsnachweis gemäß Nachweisverordnung ist erforderlich, Vergütung der Entsorgung übernimmt AN, Mengenermittlung nach Wiegekarte.
Menge: 0,500 t

**2.4.20 Abfall gefährlich AVV170204* schadstoffbelastet LKW AN transp. entsorgen Vergüt.Entsorg. AN**
Bau- und Abbruchabfälle, Holz, Glas und Kunststoff,
gefährlich, Abfallschlüssel nach AVV (Abfallverzeichnis-Verordnung) 170204* Glas, Kunststoff und Holz, schadstoffbelastet, Altholzkategorie A IV, Schadstoff Schwermetall TRGS 524, DGUV-Regel 101-004,
auf Baustelle lagernd, in Behälter AN laden, mit LKW des AN transportieren, entsorgen, max. Gesamtgewicht ohne Beschränkung, Behältergröße nach Wahl des AN, zum zugelassenem Lager oder zur Anlage nach Wahl des AN, Entsorgungsnachweis gemäß Nachweisverordnung ist erforderlich, Vergütung der Entsorgung übernimmt AN, Mengenermittlung nach Wiegekarte.
Menge: 0,500 t

**2.4.30 Abfall nicht gefährlich AVV170107 nicht schadstoffbelastet EBV 2023 RC-1 LKW AN transp. entsorgen Vergüt.Entsorg. AN**
Bau- und Abbruchabfälle, Beton, Ziegel, Fliesen und Keramik, nicht gefährlich, Abfallschlüssel nach AVV (Abfallverzeichnis-Verordnung) 170107 Gemische aus Beton, Ziegel, Fliesen und Keramik,
nicht schadstoffbelastet, Werte gemäß Ersatzbaustoffverordnung 2023 sind eingehalten,
gemischter Bauschutt Klasse RC-1 nach EBV 2023, Anlage 1, Tabelle 1, auf Baustelle lagernd, in Behälter AN laden, mit LKW des AN transportieren, entsorgen, max. Gesamtgewicht ohne Beschränkung, Behältergröße nach Wahl des AN, zum zugelassenem Lager oder zur Anlage nach Wahl des AN, Vergütung der Entsorgung übernimmt AN, Mengenermittlung nach Wiegekarte.
Menge: 12,500 t

**2.4.40 Abfall nicht gefährlich AVV170904 nicht schadstoffbelastet LKW AN transp. entsorgen Vergüt.Entsorg. AN**
Sonstige Bau- und Abbruchabfälle,
nicht gefährlich, Abfallschlüssel nach AVV (Abfallverzeichnis-Verordnung) 170904 gemischte Bau- und Abbruchabfälle, nicht schadstoffbelastet,
auf Baustelle lagernd, in Behälter AN laden, mit LKW des AN transportieren, entsorgen, max. Gesamtgewicht ohne Beschränkung, Behältergröße nach Wahl des AN, zum zugelassenem Lager oder zur Anlage nach Wahl des AN, Vergütung der Entsorgung übernimmt AN, Mengenermittlung nach Wiegekarte.
Menge: 3,000 t

**2.4.50 Abfall nicht gefährlich AVV170201 nicht schadstoffbelastet LKW AN transp. entsorgen Vergüt.Entsorg. AN**
Bau- und Abbruchabfälle, Holz, Glas und Kunststoff,
nicht gefährlich, Abfallschlüssel nach AVV (Abfallverzeichnis-Verordnung) 170201 Bau-/Abbruchabfall Holz,
nicht schadstoffbelastet, Altholzkategorie A II,
auf Baustelle lagernd, in Behälter AN laden, mit LKW des AN transportieren, entsorgen, max. Gesamtgewicht ohne Beschränkung, Behältergröße nach Wahl des AN, zum zugelassenem Lager oder zur Anlage nach Wahl des AN, Vergütung der Entsorgung übernimmt AN, Mengenermittlung nach Wiegekarte.
Menge: 4,000 t

**2.4.60 Abfall nicht gefährlich AVV170604 nicht schadstoffbelastet LKW AN transp. entsorgen Vergüt.Entsorg. AN**
Bau- und Abbruchabfälle,
nicht gefährlich, Abfallschlüssel nach AVV (Abfallverzeichnis-Verordnung) 170604 Dämmstoff,
nicht schadstoffbelastet, auf Baustelle lagernd, in Behälter AN laden, mit LKW des AN transportieren, entsorgen, max. Gesamtgewicht ohne Beschränkung, Behältergröße nach Wahl des AN, zum zugelassenem Lager oder zur Anlage nach Wahl des AN, Vergütung der Entsorgung übernimmt AN, Mengenermittlung nach Wiegekarte.
Menge: 0,250 t

**2.4.70 Abfall nicht gefährlich AVV160214 nicht schadstoffbelastet LKW AN transp. entsorgen Vergüt.Entsorg. AN**
Abfälle aus elektrischen und elektronischen Geräten,
nicht gefährlich, Abfallschlüssel nach AVV (Abfallverzeichnis-Verordnung) 160214 gebrauchte Geräte, nicht schadstoffbelastet, auf Baustelle lagernd, laden, mit LKW des AN transportieren, entsorgen, max. Gesamtgewicht ohne Beschränkung, zum zugelassenem Lager oder zur Anlage nach Wahl des AN, Vergütung der Entsorgung übernimmt AN, Mengenermittlung nach Wiegekarte.
Menge: 1,000 t

**2.4.80 Abfall nicht gefährlich AVV200307 nicht schadstoffbelastet LKW AN transp. entsorgen Vergüt.Entsorg. AN**
Siedlungsabfälle,
nicht gefährlich, Abfallschlüssel nach AVV (Abfallverzeichnis-Verordnung) 200307 Sperrmüll,
nicht schadstoffbelastet, auf Baustelle lagernd, laden, mit LKW des AN transportieren, entsorgen, max. Gesamtgewicht ohne Beschränkung, zum zugelassenem Lager oder zur Anlage nach Wahl des AN, Vergütung der Entsorgung übernimmt AN, Mengenermittlung nach Wiegekarte.
Menge: 1,000 t

#### Bereich 2.5 Stundensätze

**2.5.10 Stundensatz, Facharbeiter/-in**
*** Bedarfsposition mit GB
Stundenlohnarbeiten für Facharbeiter, Spezialfacharbeiter, Vorarbeiter und jeweils Gleichgestellte. Der Verrechnungssatz für die jeweilige Arbeitskraft umfasst sämtliche Aufwendungen wie Lohn- und Gehaltskosten, lohn- und gehaltsgebundene Kosten, Lohn- und Gehaltsnebenkosten, Gemeinkosten, Wagnis und Gewinn. Leistung nach besonderer Anordnung des Auftraggebers. Nachweis und Anmeldung gemäß VOB/B.
Menge: 8,000 h

**2.5.20 Stundensatz, Helfer/-in**
*** Bedarfsposition mit GB
Stundenlohnarbeiten für Werker, Fachwerker und jeweils Gleichgestellte. Der Verrechnungssatz für die jeweilige Arbeitskraft umfasst sämtliche Aufwendungen wie Lohn- und Gehaltskosten, lohn- und gehaltsgebundene Kosten, Lohn- und Gehaltsnebenkosten, Gemeinkosten, Wagnis und Gewinn. Leistung nach besonderer Anordnung des Auftraggebers. Nachweis und Anmeldung gemäß VOB/B.
Menge: 8,000 h
